# Scellage de joints de mouvement avec bande de renfort flexible, Schlüter-KERDI-FLEX 250 "SCHLÜTER-SYSTEMS", de 250 mm de largeur, fixée au support via adhésif bicomposant Schlüter-KERDI-COLL-L

- Propriété du fichier: CYPE INGENIEROS, S.A.
- Format: FIEBDC-3/2002
- Devise: EUR
- Coûts indirects: 3.00 %
- Frais généraux: 13.00 %
- Bénéfice: 6.00 %
- TVA: 20.00 %

**EEJ060** m Scellage de joints de mouvement avec bande de renfort flexible, Schlüter-KERDI-FLEX 250 "SCHLÜTER-SYSTEMS", de 250 mm de largeur, fixée au support via adhésif bicomposant Schlüter-KERDI-COLL-L.
Scellage de joints de mouvement avec bande de renfort flexible, Schlüter-KERDI-FLEX 250 "SCHLÜTER-SYSTEMS", de 250 mm de largeur et 0,3 mm d'épaisseur, fixée au support via adhésif bicomposant Schlüter-KERDI-COLL-L, appliqué avec une truelle. Comprend la préparation du support.
Inclut: Préparation du support. Application de l'adhésif. Mise en place de la bande.
Critère de métré de projet: Longueur mesurée selon documentation graphique du Projet.
Critère de mesure de l'ouvrage: On mesurera la longueur réellement exécutée selon les spécifications du Projet.

| Code | U | Désignation | Quantité | Prix | Montant |
|---|---|---|---|---|---|
| mt15res060d | kg | Adhésif bicomposant, Schlüter-KERDI-COLL-L "SCHLÜTER-SYSTEMS", à base d'une dispersion acrylique sans solvants et poudre de ciment, pour la réalisation des joints. (matériau) | 0.450 | 8.77 | 3.95 |
| mt15res030l | m | Bande de renfort flexible, Schlüter-KERDI-FLEX 250 "SCHLÜTER-SYSTEMS", de 250 mm de largeur et 0,3 mm d'épaisseur, pour remplissage des joints de mouvement, fournie en rouleaux de 30 m de longueur. (matériau) | 1.100 | 9.60 | 10.56 |
| mo032 | h | Compagnon professionnel III/CP2 poseur de produits imperméabilisants. (main-d'œuvre) | 0.218 | 24.67 | 5.38 |
| mo070 | h | Ouvrier professionnel II/OP poseur de produits imperméabilisants. (main-d'œuvre) | 0.218 | 21.93 | 4.78 |
| % | % | Coûts directs complémentaires | 2 % | 24.67 | 0.49 |
|  |  | Coûts directs |  |  | 25.16 |
