# Toiture terrasse chaude, accessible, avec revêtement de sol fixe, de type conventionnel, pour trafic piéton privé. Imperméabilisation avec des membranes de polyoléfines, de type monocouche

- Propriété du fichier: CYPE INGENIEROS, S.A.
- Format: FIEBDC-3/2002
- Devise: EUR
- Coûts indirects: 3.00 %
- Frais généraux: 13.00 %
- Bénéfice: 6.00 %
- TVA: 20.00 %

## E Enveloppe et finition extérieure

### ET Couvertures de toitures terrasses

#### ETC Toitures chaudes accessibles avec revêtement de sol fixe

**ETC180** m² Toiture terrasse chaude, accessible, avec revêtement de sol fixe, de type conventionnel, pour trafic piéton privé. Imperméabilisation avec des membranes de polyoléfines, de type monocouche.
Toiture terrasse chaude, accessible, avec revêtement de sol fixe, type conventionnelle, pente de 1% à 5%, pour trafic piéton privé. FORME DE PENTES: via l'enceinte au niveau des noues, des arêtiers et des joints, avec des murets de brique creuse courante en terre cuite et couche d'argile expansée, déversée à sec et consolidée à sa surface avec du lait de ciment, en fournissant une résistance à la compression de 1 MPa et avec une conductivité thermique de 0,087 W/(mK), avec épaisseur moyenne de 10 cm; avec couche de régularisation de mortier de ciment, industriel, M-5 de 4 cm d'épaisseur, finition talochée; ISOLATION THERMIQUE: panneau rigide en polystyrène extrudé, à surface lisse et usinage latéral à feuillures mi-bois, de 50 mm d'épaisseur, résistance à la compression >= 300 kPa; COUCHE SEPARATRICE SOUS COUCHE DE RENFORT: géotextile non tissé composé de fibres de polyester unies par aiguilletage, (150 g/m²); COUCHE DE RENFORT: mortier de ciment CEM II/B-P 32,5 N type M-10 de 4 cm d'épaisseur; IMPERMÉABILISATION: type monocouche, non adhérée, constituée d'une natte imperméabilisante, de désolidarisation et hautement perméable à la vapeur d'eau en polyéthylène avec structure quadrillée, de 3 mm d'épaisseur, Schlüter-DITRA 30M "SCHLÜTER-SYSTEMS", fixée au support sur le périmètre avec du mortier-colle de prise normale C1, joint avec bande de scellement Schlüter-KERDI-KEBA 100/125 fixée avec adhésif bicomposant Schlüter-KERDI-COLL-L, et recouvrements fixés avec adhésif bicomposant Schlüter-KERDI-COLL-L; COUCHE DE PROTECTION: revêtement de sol en carreaux céramiques en grès rustique, 20x20 cm pose en couche mince avec du mortier-colle de prise normale, C1 sans aucune caractéristique supplémentaire, couleur grise, directement sur l'imperméabilisation, jointoiement avec du mortier de joints cémenteux amélioré, avec absorption d'eau réduite et résistance élevée à l'abrasion type CG 2 W A, couleur blanche, pour joints de 2 à 15 mm. Comprend les croisillons en PVC.
Critère d'évaluation économique: Le prix ne comprend ni l'exécution et le scellement des joints ni l'exécution des arrêts aux rencontres avec les parements et les écoulements.
Inclut: Implantation des points singuliers. Implantation des pentes et traçage des noues, des faîtages et des jonctions. Réalisation des pentes via l'enceinte au niveau des noues, des arêtiers et des joints, avec des murets de brique. Remplissage des joints avec du polystyrène expansé. Déversement à sec de l'argile expansée jusqu'à atteindre le niveau supérieur des murets, et consolidation avec un lait de ciment. Coulage, extension et réglage du mortier de régularisation. Révision de la surface de base dans laquelle est réalisée la fixation de l'isolant conformément aux exigences de la technique à utiliser. Découpe, ajustement et mise en place de l'isolant. Mise en place de la couche séparatrice sous la couche de renfort. Réalisation de la base en mortier. Nettoyage et préparation de la surface. Application du mortier-colle. Mise en place de l'imperméabilisation. Déversement, extension et réglage du matériau de fixation ou de nivellement. Implantation des joints du revêtement de sol. Implantation du revêtement et de la bordure des joints et des points singuliers. Mise en place des carreaux avec joints larges. Scellement des joints du revêtement de sol et des joints périphériques. Jointoiement du revêtement.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 0.35 | 1.05 |
| mt01arl030a | m³ | Argile expansée, fournie en sacs, selon NF EN 13055-1. (matériau) | 0.100 | 144.49 | 14.45 |
| mt09lec020b | m³ | Lait de ciment CEM II/B-P 32,5 N 1/3. (matériau) | 0.010 | 112.60 | 1.13 |
| mt16pea020b | m² | Panneau rigide en polystyrène expansé, selon NF EN 13163, usinage latéral droit, de 20 mm d'épaisseur, résistance thermique 0,55 m²K/W, conductivité thermique 0,036 W/(mK), pour joint de dilatation. (matériau) | 0.010 | 1.34 | 0.01 |
| mt08aaa010a | m³ | Eau. (matériau) | 0.014 | 1.50 | 0.02 |
| mt09mif010ca | t | Mortier industriel pour maçonnerie, de ciment, couleur grise, catégorie M-5 (résistance à la compression 5 N/mm²), fourni en sacs, selon NF EN 998-2. (matériau) | 0.075 | 53.48 | 4.01 |
| mt16pxa010abq | m² | Panneau rigide en polystyrène extrudé, selon NF EN 13164, à surface lisse et usinage latéral à feuillures mi-bois, de 50 mm d'épaisseur, résistance à la compression >= 300 kPa, résistance thermique 1,5 m²K/W, conductivité thermique 0,033 W/(mK), Euroclasse E de réaction au feu selon NF EN 13501-1, avec code de désignation XPS-EN 13164-T1-CS(10/Y)300-DS(70,90)-DLT(2)5-CC(2/1,5/50)125-WL(T)0,7-WD(V)3-FTCD1. (matériau) | 1.050 | 9.81 | 10.30 |
| mt14gsa020bc | m² | Géotextile non tissé composé de fibres de polyester unies par aiguilletage, avec une résistance à la traction longitudinale de 1,88 kN/m, une résistance à la traction transversale de 1,49 kN/m, une ouverture de cône à l'essai de perforation dynamique selon NF EN ISO 13433 inférieure à 40 mm, résistance CBR au poinçonnement 0,3 kN et une masse surfacique de 150 g/m², selon NF EN 13252. (matériau) | 1.050 | 0.68 | 0.71 |
| mt09mor010e | m³ | Mortier de ciment CEM II/B-P 32,5 N type M-10, confectionné sur site avec 380 kg/m³ de ciment et une proportion en volume 1/4. (matériau) | 0.040 | 133.30 | 5.33 |
| mt09mcr021g | kg | Mortier-colle de prise normale, C1, selon NF EN 12004, couleur grise. (matériau) | 4.600 | 0.35 | 1.61 |
| mt15res300d | m² | Natte imperméabilisante, de désolidarisation et hautement perméable à la vapeur d'eau en polyéthylène avec structure quadrillée, de 3 mm d'épaisseur, Schlüter-DITRA 30M "SCHLÜTER-SYSTEMS", revêtue de géotextile non tissé sur une de ses faces, fournie en rouleaux de 30 m de longueur. (matériau) | 1.100 | 19.21 | 21.13 |
| mt15res060d | kg | Adhésif bicomposant, Schlüter-KERDI-COLL-L "SCHLÜTER-SYSTEMS", à base d'une dispersion acrylique sans dissolvants et poudre de ciment, pour le scellement des joints. (matériau) | 0.105 | 11.92 | 1.25 |
| mt15res020ob | m | Bande de scellement, Schlüter-KERDI-KEBA 100/125 "SCHLÜTER-SYSTEMS", de 125 mm de largeur et 0,1 mm d'épaisseur, pour membrane d'étanchéité souple en polyéthylène, avec les deux faces revêtues de géotextile non tissé, fournie en rouleaux de 30 m de longueur. (matériau) | 0.100 | 4.02 | 0.40 |
| mt18bcr010he800 | m² | Carreau céramique en grès rustique, 20x20 cm, 8,00€/m², capacité d'absorption en eau 3%<=E<6%, groupe AII, selon NF EN 14411, résistance au glissement supérieur à 45 selon DIN CEN/TS 12633. (matériau) | 1.050 | 8.00 | 8.40 |
| mt18acc050b | U | Croisillons en PVC pour séparation entre 3 et 15 mm. (matériau) | 14.000 | 0.03 | 0.42 |
| mt18rcr010a300 | m | Plinthe céramique en grès rustique, de 7 cm de largeur, 3,00€/m. (matériau) | 0.400 | 3.00 | 1.20 |
| mt09mcp020bB | kg | Mortier de joints cémenteux amélioré, avec absorption d'eau réduite et résistance élevée à l'abrasion, type CG2 W A, selon NF EN 13888, couleur blanche, pour joints de 2 à 15 mm, à base de ciment à haute résistance, granulats sélectionnés, additifs spéciaux et pigments, avec effet antimoisissure et effet préventif des efflorescences, hydrofugeant, spécial pour le jointoiement de tout type de pièces céramiques et pierres naturelles dans les zones de prolifération de micro-organismes. (matériau) | 0.030 | 1.46 | 0.04 |
| mo020 | h | Compagnon professionnel III/CP2 construction. (main-d'œuvre) | 0.090 | 29.25 | 2.63 |
| mo113 | h | Ouvrier d'exécution I/OE1 construction. (main-d'œuvre) | 0.490 | 24.51 | 12.01 |
| mo029 | h | Compagnon professionnel III/CP2 poseur de membranes d'étanchéité. (main-d'œuvre) | 0.130 | 29.25 | 3.80 |
| mo067 | h | Ouvrier professionnel II/OP poseur de membranes d'étanchéité. (main-d'œuvre) | 0.130 | 26.02 | 3.38 |
| mo054 | h | Compagnon professionnel III/CP2 poseur d'isolants rigides ou flexibles. (main-d'œuvre) | 0.050 | 30.20 | 1.51 |
| mo101 | h | Ouvrier professionnel II/OP poseur d'isolants rigides ou flexibles. (main-d'œuvre) | 0.050 | 26.02 | 1.30 |
| mo023 | h | Compagnon professionnel III/CP2 carreleur en revêtements de sols. (main-d'œuvre) | 0.400 | 29.25 | 11.70 |
| mo061 | h | Ouvrier professionnel II/OP carreleur en revêtements de sols. (main-d'œuvre) | 0.200 | 26.02 | 5.20 |
| % | % | Frais de chantier des unités d'ouvrage | 2 % | 112.99 | 2.26 |
|  |  | Coûts directs |  |  | 115.25 |
