# Isolation d'un plafond réalisée avec le système Schlüter-KERDI-BOARD "SCHLUTER SYSTEMS"

- Propriété du fichier: CYPE INGENIEROS, S.A.
- Format: FIEBDC-3/2002
- Devise: EUR
- Coûts indirects: 3.00 %
- Frais généraux: 13.00 %
- Bénéfice: 6.00 %
- TVA: 20.00 %

## F Aménagements et finitions

### FI Isolations intérieures

#### FIL Plafonds suspendus

**FIL040** m² Isolation d'un plafond réalisée avec le système Schlüter-KERDI-BOARD "SCHLUTER SYSTEMS", constitué de panneau de mousse rigide extrudée, Schlüter-KERDI-BOARD "SCHLUTER SYSTEMS", de 2600 mm de longueur et 5 mm d'épaisseur, fixé mécaniquement avec des rondelles et des vis en acier, sur une sous-structure de profilés en acier inoxydable AISI 304, finition brossée, de 19 mm de hauteur.
Formation d'une isolation de plafond réalisée avec le système Schlüter-KERDI-BOARD "SCHLUTER SYSTEMS", constitué de panneau de mousse rigide extrudée, Schlüter-KERDI-BOARD "SCHLUTER SYSTEMS", de 2600 mm de longueur, 625 mm de largeur et 5 mm d'épaisseur, revêtu sur ses deux faces avec une couche de renfort spécial sans ciment et un géotextile, fixé mécaniquement avec des rondelles et des vis en acier, sur une sous-structure de profilés en acier inoxydable AISI 304, finition brossée, de 19 mm de hauteur, composée de profilé en U, KB-ZA 19 EB, et pièce de raccord, V/KB Z 19 EB "SCHLÜTER-SYSTEMS". Comprend le nettoyage et la préparation de la surface, et mastic adhésif élastique monocomposant Schlüter-KERDI-FIX. Prêt pour la postérieure mise en place du revêtement.
Inclut: Implantation. Montage et fixation de la sous-structure. Mise en place de l'isolation. Résolution des unions, des joints et des points particuliers.
Critère de métré de projet: Surface mesurée selon documentation graphique du Projet.
Critère de mesure de l'ouvrage: On mesurera la surface réellement exécutée selon les spécifications du Projet.

| Code | U | Désignation | Quantité | Prix | Montant |
|---|---|---|---|---|---|
| mt15res430a | m | Profilé en U en acier inoxydable AISI 304, finition brossée, KB-ZA 19 EB "SCHLÜTER-SYSTEMS", de 19 mm de hauteur, avec perforations dans les deux ailes, fourni en barres de 2,5 m de longueur. (matériau) | 1.000 | 15.26 | 15.26 |
| mt15res434a | U | Pièce de raccord de profilé en U en acier inoxydable AISI 304, finition brossée, V/KB Z 19 EB "SCHLÜTER-SYSTEMS", de 19 mm de hauteur. (matériau) | 0.400 | 5.11 | 2.04 |
| mt15res407 | U | Fixation mécanique composée d'une rondelle Schlüter-KERDI-BOARD-ZT et d'une vis Schlüter-KERDI-BOARD-ZS pour panneau Schlüter-KERDI-BOARD "SCHLUTER-SYSTEMS". (matériau) | 6.000 | 0.20 | 1.20 |
| mt15res070a | U | Cartouche de mastic adhésif élastique monocomposant, Schlüter-KERDI-FIX "SCHLÜTER-SYSTEMS", à base de polymères hybrides neutres (MS), de 290 ml, couleur gris ou blanc finition brillante. (matériau) | 0.010 | 17.89 | 0.18 |
| mt15res400a | m² | Panneau de mousse rigide extrudée, Schlüter-KERDI-BOARD "SCHLUTER SYSTEMS", de 2600 mm de longueur, 625 mm de largeur et 5 mm d'épaisseur, revêtu sur ses deux faces avec une couche de renfort spécial sans ciment et un géotextile. (matériau) | 1.050 | 28.31 | 29.73 |
| op00ato010 |  | Tournevis. | 1.000 | 0.00 | 0.00 |
| mo054 | h | Compagnon professionnel III/CP2 poseur d'isolants rigides ou flexibles. (main-d'œuvre) | 0.114 | 24.91 | 2.84 |
| mo101 | h | Ouvrier professionnel II/OP poseur d'isolants rigides ou flexibles. (main-d'œuvre) | 0.057 | 21.40 | 1.22 |
| % | % | Coûts directs complémentaires | 2 % | 52.47 | 1.05 |
|  |  | Coûts directs |  |  | 53.52 |
