# Isolation thermique de tuyauteries

- Propriété du fichier: CYPE INGENIEROS, S.A.
- Format: FIEBDC-3/2002
- Devise: EUR
- Coûts indirects: 3.00 %
- Frais généraux: 13.00 %
- Bénéfice: 6.00 %
- TVA: 20.00 %

## F Aménagements et finitions

### FI Isolations intérieures

#### FIT Conduits et tuyaux

**FIT070** m² Isolation thermique de tuyauteries, système Schlüter-KERDI-BOARD "SCHLUTER SYSTEMS", constitué de panneau de mousse rigide extrudée, Schlüter-KERDI-BOARD "SCHLUTER SYSTEMS", de 2600 mm de longueur et 5 mm d'épaisseur.
Réalisation d'une isolation thermique de tuyauteries, système Schlüter-KERDI-BOARD "SCHLUTER SYSTEMS", constitué de panneau de mousse rigide extrudée, Schlüter-KERDI-BOARD "SCHLUTER SYSTEMS", de 2600 mm de longueur, 625 mm de largeur et 5 mm d'épaisseur, revêtu sur ses deux faces avec une couche de renfort spécial sans ciment et un géotextile. Comprend le nettoyage et la préparation de la surface, et mastic adhésif élastique monocomposant Schlüter-KERDI-FIX. Prêt pour la mise en place postérieure du revêtement.
Inclut: Nettoyage et préparation de la surface sur laquelle doit être fixé l'isolant. Implantation. Mise en place de l'isolation. Résolution des unions, des joints et des points singuliers.
Critère de métré de projet: Surface mesurée selon documentation graphique du Projet.
Critère de mesure de l'ouvrage: On mesurera la surface réellement exécutée selon les spécifications du Projet.

| Code | U | Désignation | Quantité | Prix | Montant |
|---|---|---|---|---|---|
| mt15res070a | U | Cartouche de mastic adhésif élastique monocomposant, Schlüter-KERDI-FIX "SCHLÜTER-SYSTEMS", à base de polymères hybrides neutres (MS), de 290 ml, couleur gris ou blanche finition brillante. (matériau) | 0.010 | 18.10 | 0.18 |
| mt15res400a | m² | Panneau de mousse rigide extrudée, Schlüter-KERDI-BOARD "SCHLUTER SYSTEMS", de 2600 mm de longueur, 625 mm de largeur et 5 mm d'épaisseur, revêtu sur ses deux faces avec une couche de renfort spécial sans ciment et un géotextile. (matériau) | 1.050 | 28.31 | 29.73 |
| mo054 | h | Compagnon professionnel III/CP2 poseur d'isolants rigides ou flexibles. (main-d'œuvre) | 0.101 | 24.91 | 2.52 |
| mo101 | h | Ouvrier professionnel II/OP poseur d'isolants rigides ou flexibles. (main-d'œuvre) | 0.050 | 21.40 | 1.07 |
| % | % | Coûts directs complémentaires | 2 % | 33.50 | 0.67 |
|  |  | Coûts directs |  |  | 34.17 |
