# Isolation en doublage réalisée via le système Schlüter-KERDI-BOARD "SCHLUTER SYSTEMS"

- Propriété du fichier: CYPE INGENIEROS, S.A.
- Format: FIEBDC-3/2002
- Devise: EUR
- Coûts indirects: 3.00 %
- Frais généraux: 13.00 %
- Bénéfice: 6.00 %
- TVA: 20.00 %

## F Aménagements et finitions

### FI Isolations intérieures

#### FIU Doublages

**FIU100** m² Isolation en doublage réalisée via le système Schlüter-KERDI-BOARD "SCHLUTER SYSTEMS", constitué de panneau de mousse rigide extrudée, Schlüter-KERDI-BOARD "SCHLUTER SYSTEMS", de 2600 mm de longueur et 5 mm d'épaisseur, fixé avec un adhésif cémenteux en couche fine étendu avec une truelle dentée.
Formation d'une isolation en doublage réalisée via le système Schlüter-KERDI-BOARD "SCHLUTER SYSTEMS", constitué de panneau de mousse rigide extrudée, Schlüter-KERDI-BOARD "SCHLUTER SYSTEMS", de 2600 mm de longueur, 625 mm de largeur et 5 mm d'épaisseur, revêtu sur ses deux faces avec une couche de renfort spécial sans ciment et un géotextile, fixé avec un adhésif cémenteux en couche fine étendu avec une truelle dentée. Comprend le nettoyage et la préparation de la surface, et mastic adhésif élastique monocomposant Schlüter-KERDI-FIX. Prêt pour la mise en place postérieure du revêtement.
Inclut: Nettoyage et préparation de la surface sur laquelle doit être fixé l'isolant. Implantation. Mise en place de l'isolation. Résolution des unions, des joints et des points particuliers.
Critère de métré de projet: Surface mesurée selon documentation graphique du Projet.
Critère de mesure de l'ouvrage: On mesurera la surface réellement exécutée selon les spécifications du Projet.

| Code | U | Désignation | Quantité | Prix | Montant |
|---|---|---|---|---|---|
| mt09mcr021g | kg | Adhésif cémenteux normal, C1 selon NF EN 12004, couleur gris. (matériau) | 3.000 | 0.35 | 1.05 |
| mt15res070a | U | Cartouche de mastic adhésif élastique monocomposant, Schlüter-KERDI-FIX "SCHLÜTER-SYSTEMS", à base de polymères hybrides neutres (MS), de 290 ml, couleur gris ou blanc finition brillante. (matériau) | 0.010 | 17.70 | 0.18 |
| mt15res400a | m² | Panneau de mousse rigide extrudée, Schlüter-KERDI-BOARD "SCHLUTER SYSTEMS", de 2600 mm de longueur, 625 mm de largeur et 5 mm d'épaisseur, revêtu sur ses deux faces avec une couche de renfort spécial sans ciment et un géotextile. (matériau) | 1.050 | 28.00 | 29.40 |
| mo054 | h | Compagnon professionnel III/CP2 poseur d'isolants rigides ou flexibles. (main-d'œuvre) | 0.171 | 24.91 | 4.26 |
| mo101 | h | Ouvrier professionnel II/OP poseur d'isolants rigides ou flexibles. (main-d'œuvre) | 0.085 | 21.40 | 1.82 |
| % | % | Coûts directs complémentaires | 2 % | 36.71 | 0.73 |
|  |  | Coûts directs |  |  | 37.44 |
