# Imperméabilisation de coursives et de balcons, avec des membranes bitumineuses

- Propriété du fichier: CYPE Ingenieros S.A.
- Format: FIEBDC-3/2016
- Logiciel: Générateur de prix de la construction. CYPE Ingenieros, S.A.
- Date: 14/07/2022
- Devise: EUR
- Coûts indirects: 3 %
- Frais généraux: 13 %
- Bénéfice: 6 %
- TVA: 20 %

## E Enveloppe et finition extérieure

### EE Étanchéité: imperméabilisations

#### EEE Éléments en saillie

**EEE010** m² Imperméabilisation de coursives et de balcons, avec des membranes bitumineuses.
Imperméabilisation de coursives et de balcons, avec membrane en bitume modifié par élastomère SBS, LBM(SBS)-40-FP, avec une armature de feutre de polyester non tissé de 160 g/m², de surface non protégée, fixée avec émulsion bitumineuse anionique avec charges au support de mortier de ciment CEM II/B-P 32,5 N type M-5, confectionné sur chantier avec 250 kg/m³ de ciment et une proportion en volume 1/6, avec épaisseur moyenne de 4 cm et pente de 1% à 5%, finition talochée, et protégée avec couche séparatrice.
Critère d'évaluation économique: Le prix ne comprend ni la couche séparatrice ni le revêtement de sol.
Inclut: Nettoyage du plancher. Coulage du mortier et talochage de celui-ci. Mise en place de l'imperméabilisation. Résolution des points singuliers.
Critère pour le métré: Surface mesurée en projection horizontale, selon documentation graphique du Projet, à partir des faces intérieures des parapets ou des acrotères qui la délimitent.
Critère pour le mémoire: On mesurera, en projection horizontale, la surface réellement exécutée selon les spécifications du Projet, à partir des faces intérieures des parapets ou des acrotères qui la délimitent.

| Code | U | Désignation | Quantité | Prix | Montant |
|---|---|---|---|---|---|
| mt09mor010c | m³ | Mortier de ciment CEM II/B-P 32,5 N type M-5, confectionné sur site avec 250 kg/m³ de ciment et une proportion en volume 1/6. (matériau) | 0.04 | 115.3 | 4.612 |
| mt14iea020c | kg | Émulsion bitumineuse anionique avec charges. (matériau) | 0.3 | 1.74 | 0.522 |
| mt14lba010g | m² | Membrane en bitume modifié par élastomère SBS, LBM(SBS)-40-FP, de 3,5 mm d'épaisseur, masse nominale 4 kg/m², avec une armature de feutre de polyester non tissé de 160 g/m², de surface non protégée. Selon NF EN 13707. (matériau) | 1.1 | 5.91 | 6.501 |
| mo029 | h | Compagnon professionnel III/CP2 poseur de membranes d'étanchéité. (main-d'œuvre) | 0.39 | 25.78 | 10.054 |
| mo067 | h | Ouvrier professionnel II/OP poseur de membranes d'étanchéité. (main-d'œuvre) | 0.39 | 22.91 | 8.935 |
| % | % | Frais de chantier des unités d'ouvrage | 2 % | 30.624 | 0.612 |
|  |  | Coûts directs |  |  | 31.236 |

Déchets:
- pose: mt09mor010c; facteur de déchet 0.012
- pose: mt14iea020c Émulsion bitumineuse anionique avec charges; facteur de déchet 0.060459
- pose: mt14lba010g; facteur de déchet 0.069964

## Ressources

**mt09mor010c** m³ Mortier de ciment CEM II/B-P 32,5 N type M-5
Données techniques: Coût énergétique 3724.000 MJ; Émission de CO2 323.000 kg; Code CED 17 01 01; Masse de l'élément 1900 kg; Volume 1.266667 m3

**mt14iea020c** kg Émulsion bitumineuse anionique avec charges
Données techniques: Coût énergétique 32.533 MJ; Émission de CO2 0.261 kg; Code CED 17 03 02; Masse de l'élément 1 kg; Volume 0.001 m3
Déchets:
- emballage: re150104 Emballages métalliques. (composant de déchet); quantité 0.06 kg; Code CED 15 01 04; Masse de l'élément 1 kg; Volume 0.001667 m3

**mt14lba010g** m² Membrane en bitume modifié par élastomère SBS
Données techniques: Coût énergétique 233.206 MJ; Émission de CO2 6.561 kg; Code CED 17 03 02; Masse de l'élément 4 kg; Volume 0.004 m3
Déchets:
- emballage: re170203 Plastique. (composant de déchet); quantité 0.05 kg; Code CED 17 02 03; Masse de l'élément 1 kg; Volume 0.001667 m3
