# Drainage des sols avec nappe drainante à excroissances en polyéthylène

- Propriété du fichier: CYPE INGENIEROS, S.A.
- Format: FIEBDC-3/2002
- Devise: EUR
- Coûts indirects: 3.00 %
- Frais généraux: 13.00 %
- Bénéfice: 6.00 %
- TVA: 20.00 %

## E Enveloppe et finition extérieure

### EE Étanchéité

#### EER Drainage de sols

**EER010** m² Drainage des sols avec nappe drainante à excroissances en polyéthylène, Schlüter-TROBA-PLUS 8G "SCHLÜTER-SYSTEMS", avec des excroissances de 8 mm de hauteur, revêtue de mailles sur sa face supérieure, placée directement sur l'imperméabilisation.
Drainage des sols avec nappe drainante à excroissances en polyéthylène, Schlüter-TROBA-PLUS 8G "SCHLÜTER-SYSTEMS", avec des excroissances de 8 mm de hauteur, revêtue de mailles sur sa face supérieure, placée directement sur l'imperméabilisation.
Inclut: Découpe et préparation des nappes drainantes. Mise en place des nappes drainantes.
Critère de métré de projet: Surface mesurée selon documentation graphique du Projet.
Critère de mesure de l'ouvrage: On mesurera la surface réellement exécutée selon les spécifications du Projet.

| Code | U | Désignation | Quantité | Prix | Montant |
|---|---|---|---|---|---|
| mt15res350a | m² | Nappe drainante à excroissances en polyéthylène, Schlüter-TROBA-PLUS 8G "SCHLÜTER-SYSTEMS", avec des excroissances de 8 mm de hauteur, revêtue de mailles sur sa face supérieure, fournie en rouleaux de 12,5 m de longueur. (matériau) | 1.050 | 18.62 | 19.55 |
| mo029 | h | Compagnon professionnel III/CP2 poseur de lames imperméabilisantes. (main-d'œuvre) | 0.022 | 25.59 | 0.56 |
| mo067 | h | Ouvrier professionnel II/OP poseur de lames imperméabilisantes. (main-d'œuvre) | 0.022 | 23.25 | 0.51 |
| % | % | Coûts directs complémentaires | 2 % | 20.62 | 0.41 |
|  |  | Coûts directs |  |  | 21.03 |
