# Imperméabilisation sous revêtement céramique ou en pierre

- Propriété du fichier: CYPE INGENIEROS, S.A.
- Format: FIEBDC-3/2002
- Devise: EUR
- Coûts indirects: 3.00 %
- Frais généraux: 13.00 %
- Bénéfice: 6.00 %
- TVA: 20.00 %

## F Aménagements et finitions

### FH Étanchéité

#### FHD Douches

**FHD010** m² Imperméabilisation sous revêtement céramique ou en pierre, sur les parements verticaux et horizontaux de locaux humides, avec membrane d'étanchéité souple en polyéthylène, avec les deux faces revêtues de géotextile non tissé, Schlüter-KERDI 200 "SCHLÜTER-SYSTEMS", de 0,2 mm d'épaisseur, fixée au support avec du mortier-colle de prise normale C1. Comprend compléments de renfort dans le traitement des points singuliers via l'utilisation de pièces spéciales "SCHLÜTER-SYSTEMS" pour la résolution de coins intérieurs (Schlüter-KERDI-KERECK/I) et coins extérieurs (Schlüter-KERDI-KERECK/A), rencontres avec des tuyaux passants (Schlüter-KERDI-KM) ou des parements (bandes périmétriques), résolution des assemblages et scellage des joints élastiques (points de pénétration de tuyaux dans le revêtement, ancrages d'appareils sanitaires, rencontres entre le parement et le plateau de douche ou la baignoire, etc.) avec mastic adhésif élastique monocomposant.
Imperméabilisation sous revêtement céramique ou en pierre, sur les parements verticaux et horizontaux de locaux humides, avec membrane d'étanchéité souple en polyéthylène, avec les deux faces revêtues de géotextile non tissé, Schlüter-KERDI 200 "SCHLÜTER-SYSTEMS", de 0,2 mm d'épaisseur, fixée au support avec du mortier-colle de prise normale C1. Comprend compléments de renfort dans le traitement des points singuliers via l'utilisation de pièces spéciales "SCHLÜTER-SYSTEMS" pour la résolution de coins intérieurs (Schlüter-KERDI-KERECK/I) et coins extérieurs (Schlüter-KERDI-KERECK/A), rencontres avec des tuyaux passants (Schlüter-KERDI-KM) ou des parements (bandes périmétriques), résolution des assemblages et scellage des joints élastiques (points de pénétration de tuyaux dans le revêtement, ancrages d'appareils sanitaires, rencontres entre le parement et le plateau de douche ou la baignoire, etc.) avec mastic adhésif élastique monocomposant.
Inclut: Découpe et préparation des membranes en polyoléfines. Extension du mortier-colle. Mise en place de l'imperméabilisation. Réalisation des renforts aux points singuliers. Résolution des assemblages. Scellage des joints élastiques.
Critère de métré de projet: Surface mesurée selon documentation graphique du Projet.
Critère de mesure de l'ouvrage: On mesurera la surface réellement exécutée selon les spécifications du Projet.
Critère d'évaluation économique: Le prix ne comprend pas le revêtement.

| Code | U | Désignation | Quantité | Prix | Montant |
|---|---|---|---|---|---|
| mt09mcr021g | kg | Mortier-colle de prise normale, C1 selon NF EN 12004, couleur gris. (matériau) | 2.000 | 0.35 | 0.70 |
| mt15res010a | m² | Membrane d'étanchéité souple en polyéthylène, avec les deux faces revêtues de géotextile non tissé, Schlüter-KERDI 200 "SCHLÜTER-SYSTEMS", de 0,2 mm d'épaisseur, fournie en rouleaux de 30 m de longueur. (matériau) | 1.050 | 15.96 | 16.76 |
| mt15res060d | kg | Adhésif bicomposant, Schlüter-KERDI-COLL-L "SCHLÜTER-SYSTEMS", à base d'une dispersion acrylique sans solvants et poudre de ciment, pour la réalisation des joints. (matériau) | 0.100 | 8.77 | 0.88 |
| mt15res020ob | m | Bande de scellage, Schlüter-KERDI-KEBA 100/125 "SCHLÜTER-SYSTEMS", de 125 mm de largeur et 0,1 mm d'épaisseur, pour membrane d'étanchéité souple en polyéthylène, avec les deux faces revêtues de géotextile non tissé, fournie en rouleaux de 30 m de longueur. (matériau) | 0.500 | 3.27 | 1.64 |
| mt15res041b | U | Pièce avec union thermocollée pour la résolution des coins intérieurs pour traitements imperméabilisants, Schlüter-KERDI-KERECK/FI "SCHLÜTER-SYSTEMS". (matériau) | 0.200 | 6.43 | 1.29 |
| mt15res040b | U | Pièce avec union thermocollée pour la résolution des coins extérieurs pour traitements imperméabilisants, Schlüter-KERDI-KERECK/FA "SCHLÜTER-SYSTEMS". (matériau) | 0.100 | 7.74 | 0.77 |
| mt15res020re | m | Bande de scellage, Schlüter-KERDI-KEBA 100/250 "SCHLÜTER-SYSTEMS", de 250 mm de largeur et 0,1 mm d'épaisseur, pour membrane d'étanchéité souple en polyéthylène, avec les deux faces revêtues de géotextile non tissé, fournie en rouleaux de 30 m de longueur. (matériau) | 2.000 | 5.79 | 11.58 |
| mt15res050a | U | Pièce pour la résolution des rencontres avec des tuyaux passants de 25 mm de diamètre pour traitements imperméabilisants, Schlüter-KERDI-KM "SCHLÜTER-SYSTEMS". (matériau) | 0.100 | 1.52 | 0.15 |
| mt15res070a | U | Cartouche de mastic adhésif élastique monocomposant, Schlüter-KERDI-FIX "SCHLÜTER-SYSTEMS", à base de polymères hybrides neutres (MS), de 290 ml, couleur grise ou blanche et finition brillante. (matériau) | 0.100 | 18.41 | 1.84 |
| mo029 | h | Compagnon professionnel III/CP2 poseur de lames imperméabilisantes. (main-d'œuvre) | 0.164 | 24.67 | 4.05 |
| mo067 | h | Ouvrier professionnel II/OP poseur de lames imperméabilisantes. (main-d'œuvre) | 0.164 | 21.93 | 3.60 |
| % | % | Coûts directs complémentaires | 2 % | 43.26 | 0.87 |
|  |  | Coûts directs |  |  | 44.13 |
