# Carrelage en carreaux céramiques en grès porcelainé

- Propriété du fichier: CYPE INGENIEROS, S.A.
- Format: FIEBDC-3/2002
- Devise: EUR
- Coûts indirects: 3.00 %
- Frais généraux: 13.00 %
- Bénéfice: 6.00 %
- TVA: 20.00 %

## F Aménagements et finitions

### FM Revêtements de murs

#### FMC Carrelage

**FMC080** m² Carrelage en carreaux céramiques en grès porcelainé, style ciment, série Skyline "GRESPANIA", finition mat de couleur blanche, 22x90 cm et 10 mm d'épaisseur, placées sur une surface support en plaques de plâtre sur parement intérieur, pose avec du mortier-colle de prise normale, C1 couleur grise, avec joints minces (séparation des carreaux comprise entre 1,5 et 3 mm); avec cornières de profilé en PVC, Schlüter-JOLLY-P BW 45 "SCHLÜTER-SYSTEMS", de 4,5 mm de hauteur, couleur blanche RAL 9010 finition brillante.
Carrelage en carreaux céramiques en grès porcelainé, style ciment, série Skyline "GRESPANIA", finition mat de couleur blanche, 22x90 cm et 10 mm d'épaisseur, placées sur une surface support en plaques de plâtre sur parement intérieur, pose avec du mortier-colle de prise normale, C1 sans aucune caractéristique supplémentaire, couleur grise, étendu avec une truelle sur la surface support, et jointoiement avec du mortier de joints cémenteux type L, couleur blanche, pour joints de jusqu'à 3 mm. Comprend la préparation de la surface support de plaques de plâtre, l'implantation, les découpes et les joints; avec cornières de profilé en PVC, Schlüter-JOLLY-P BW 45 "SCHLÜTER-SYSTEMS", de 4,5 mm de hauteur, couleur blanche RAL 9010 finition brillante, et le nettoyage final.
Inclut: Préparation de la surface support. Implantation des niveaux et disposition des carreaux. Mise en place de guides ou de règles. Préparation et application de l'adhésif. Réalisation de joints de mouvement. Mise en place des carreaux. Réalisation des coins. Jointoiement de carreaux. Finition et nettoyage final.
Critère pour le métré: Surface mesurée selon documentation graphique du Projet, en déduisant les ouvertures de surface supérieure à 3 m². Le métré par casses et découpes n'a pas été augmenté, puisque 5% de pièces de plus ont été considérées dans la décomposition.
Critère pour le mémoire: On mesurera la surface réellement exécutée selon les spécifications du Projet, en déduisant les ouvertures de surface supérieure à 3 m².

| Code | U | Désignation | Quantité | Prix | Montant |
|---|---|---|---|---|---|
| mt09mcr021g | kg | Mortier-colle de prise normale, C1 selon NF EN 12004, couleur grise. (matériau) | 6.000 | 0.35 | 2.10 |
| mt19als011ba | m | Profilé en PVC, Schlüter-JOLLY-P BW 45 "SCHLÜTER-SYSTEMS", de 4,5 mm de hauteur, couleur blanche RAL 9010 finition brillante, avec perforations trapézoïdales pour sa fixation, fourni en barres de 2,5 m de longueur, pour finition des revêtements et protection des bords. (matériau) | 0.500 | 2.32 | 1.16 |
| mt19agp010aabh | m² | Carreau céramique de grès porcelainé, style ciment, série Skyline "GRESPANIA", finition mat de couleur blanche, 22x90 cm et 10 mm d'épaisseur, capacité d'absorption en eau E<0,5%, groupe BIa, selon NF EN 14411. (matériau) | 1.050 | 52.77 | 55.41 |
| mt09mcp020bE | kg | Mortier de joints cémenteux type L, couleur blanche, pour joints de jusqu'à 3 mm, à base de ciment blanc à haute résistance et additifs spéciaux, pour jointoiement de pièces céramiques avec degré d'absorption moyen/élevé. (matériau) | 0.500 | 1.62 | 0.81 |
| op00sie030 |  | Scie à disque de diamant, pour table de travail, à coupe humide. | 1.000 | 0.00 | 0.00 |
| op00amo010 |  | Rectifieuse ou scie radiale. | 1.000 | 0.00 | 0.00 |
| op00tal010 |  | Perceuse. | 1.000 | 0.00 | 0.00 |
| mo024 | h | Compagnon professionnel III/CP2 carreleur en revêtements muraux. (main-d'œuvre) | 0.415 | 25.52 | 10.59 |
| mo062 | h | Ouvrier professionnel II/OP carreleur en revêtements muraux. (main-d'œuvre) | 0.207 | 22.65 | 4.69 |
| % | % | Frais de chantier des unités d'ouvrage | 2 % | 74.76 | 1.50 |
|  |  | Coûts directs |  |  | 76.26 |
