# Carrelage avec carreaux céramiques en grès porcelainé

- Propriété du fichier: CYPE INGENIEROS, S.A.
- Format: FIEBDC-3/2002
- Devise: EUR
- Coûts indirects: 3.00 %
- Frais généraux: 13.00 %
- Bénéfice: 6.00 %
- TVA: 20.00 %

## F Aménagements et finitions

### FM Revêtements de murs

#### FMC Carrelage

**FMC110** m² Carrelage avec carreaux céramiques en grès porcelainé, style ciment, série Skyline "GRESPANIA", finition mat en couleur blanche, 22x90 cm et 10 mm d'épaisseur, placé sur une surface support en plaques de plâtre sur parement intérieur, via mortier-colle normal, C1 gris, avec joints minces (séparation des carreaux comprise entre 1,5 et 3 mm); avec cantonnières de profilé en PVC, Schlüter-JOLLY-P W 45 "SCHLÜTER-SYSTEMS", de 4,5 mm de hauteur, couleur blanche RAL 9001.
Fourniture et mise en place d'un carrelage avec carreaux céramiques en grès porcelainé, style ciment, série Skyline "GRESPANIA", finition mat en couleur blanche, 22x90 cm et 10 mm d'épaisseur, placés avec du mortier-colle normal, C1 sans aucune caractéristique supplémentaire, couleur gris, étendu sur la surface support avec une truelle. Comprend la préparation de la surface support de plaques de plâtre, l'implantation, les découpes et les joints; le jointoiement avec lait de ciment blanc, L, BL-V 22,5, pour joint minimum (entre 1,5 et 3 mm), d'une couleur de la même tonalité que les pièces; avec cantonnières de profilé en PVC, Schlüter-JOLLY-P W 45 "SCHLÜTER-SYSTEMS", de 4,5 mm de hauteur, couleur blanche RAL 9001, et le nettoyage final.
Inclut: Préparation de la surface support. Implantation des niveaux et disposition des carreaux. Mise en place de guides ou de règles. Préparation et application de l'adhésif. Réalisation de joints de mouvement. Mise en place des carreaux. Réalisation des coins. Jointoiement de carreaux. Finition et nettoyage final.
Critère de métré de projet: Surface mesurée selon documentation graphique du Projet, en déduisant les ouvertures de surface supérieure à 3 m². Le métré par ruptures et recoupes n'a pas été incrémenté 5% de pièces de plus a été considéré dans la décomposition.
Critère de mesure de l'ouvrage: On mesurera la surface réellement exécutée selon les spécifications du Projet, en déduisant les ouvertures de surface supérieure à 3 m².

| Code | U | Désignation | Quantité | Prix | Montant |
|---|---|---|---|---|---|
| mt09mcr021g | kg | Mortier-colle normal, C1 selon NF EN 12004, couleur gris. (matériau) | 6.000 | 0.35 | 2.10 |
| mt19als011aa | m | Profilé en PVC, Schlüter-JOLLY-P W 45 "SCHLÜTER-SYSTEMS", de 4,5 mm de hauteur, couleur blanche RAL 9001, avec perforations trapézoïdales pour sa fixation, fourni en barres de 2,5 m de longueur, pour finition des revêtements et protection des bords. (matériau) | 0.500 | 2.20 | 1.10 |
| mt19agp010aacdb | m² | Carreau en céramique de grès porcelainé, style ciment, série Skyline "GRESPANIA", finition mat en couleur blanche, 22x90 cm et 10 mm d'épaisseur, capacité d'absorption en eau E<0,5% (grès porcelainé), groupe BIa, selon NF EN 14411. (matériau) | 1.050 | 52.77 | 55.41 |
| mt09lec010b | m³ | Lait de ciment blanc BL 22,5 X. (matériau) | 0.001 | 157.00 | 0.16 |
| op00sie030 |  | Scie à disque de diamant, pour table de travail, à coupe humide. | 1.000 | 0.00 | 0.00 |
| op00amo010 |  | Rectifieuse ou scie radiale. | 1.000 | 0.00 | 0.00 |
| op00tal010 |  | Perceuse. | 1.000 | 0.00 | 0.00 |
| mo024 | h | Compagnon professionnel III/CP2 carreleur en revêtements muraux. (main-d'œuvre) | 0.394 | 24.11 | 9.50 |
| mo062 | h | Ouvrier professionnel II/OP carreleur en revêtements muraux. (main-d'œuvre) | 0.394 | 21.40 | 8.43 |
| % | % | Coûts directs complémentaires | 2 % | 76.70 | 1.53 |
|  |  | Coûts directs |  |  | 78.23 |
