# Profil pour joint

- Propriété du fichier: CYPE INGENIEROS, S.A.
- Format: FIEBDC-3/2002
- Devise: EUR
- Coûts indirects: 3.00 %
- Frais généraux: 13.00 %
- Bénéfice: 6.00 %
- TVA: 20.00 %

## F Aménagements et finitions

### FS Revêtements de sols

#### FSB Bois

**FSB080** m Profil pour joint.
Profil en aluminium, Schlüter-RENO-T 9/14 A "SCHLÜTER-SYSTEMS", utilisé en joint de partition (pour des unions au même niveau).
Inclut: Implantation des pièces selon leur longueur. Découpe des pièces. Fixation des pièces.
Critère pour le métré: Longueur mesurée selon documentation graphique du Projet.
Critère pour le mémoire: On mesurera la longueur réellement exécutée selon les spécifications du Projet.

| Code | U | Désignation | Quantité | Prix | Montant |
|---|---|---|---|---|---|
| mt18jrs080ce | m | Profilé en T en aluminium, Schlüter-RENO-T 9/14 A "SCHLÜTER-SYSTEMS", de 14 mm de longueur, avec âme de 9 mm de hauteur, fourni en barres de 2,5 m de longueur, pour finition des revêtements et protection des bords. (matériau) | 1.050 | 3.22 | 3.38 |
| mo025 | h | Compagnon professionnel III/CP2 parqueteur. (main-d'œuvre) | 0.178 | 28.23 | 5.02 |
| % | % | Frais de chantier des unités d'ouvrage | 3 % | 8.40 | 0.25 |
|  |  | Coûts directs |  |  | 8.65 |
