# Drainage des chapes flottantes avec dalle à plots

- Propriété du fichier: CYPE INGENIEROS, S.A.
- Format: FIEBDC-3/2002
- Devise: EUR
- Coûts indirects: 3.00 %
- Frais généraux: 13.00 %
- Bénéfice: 6.00 %
- TVA: 20.00 %

**EER020** m² Drainage des chapes flottantes avec dalle à plots, en polyéthylène de haute résistance à la compression avec ouvertures et canaux de drainage, 120x90 cm, modèle Schlüter-BEKOTEC EN 23 FD "SCHLÜTER-SYSTEMS", placée directement sur l'imperméabilisation.
Drainage des chapes flottantes avec dalle à plots, en polyéthylène de haute résistance à la compression avec ouvertures et canaux de drainage, 120x90 cm, modèle Schlüter-BEKOTEC EN 23 FD "SCHLÜTER-SYSTEMS", placée directement sur l'imperméabilisation.
Inclut: Nettoyage et préparation de la surface support. Coupe et préparation de la plaque drainante. Mise en place de la plaque drainante.
Critère de métré de projet: Surface mesurée selon documentation graphique du Projet.
Critère de mesure de l'ouvrage: On mesurera la surface réellement exécutée selon les spécifications du Projet.

| Code | U | Désignation | Quantité | Prix | Montant |
|---|---|---|---|---|---|
| mt17sch060d | m² | Dalle à plots, en polyéthylène de haute résistance à la compression avec ouvertures et canaux de drainage, 120x90 cm, modèle Schlüter-BEKOTEC EN 23 FD "SCHLÜTER-SYSTEMS", pour tubes de 14 mm de diamètre, pas de pose multiple de 7,5 cm, liaison entre plaques par recouvrement d'une rangée de nodules. (matériau) | 1.000 | 15.16 | 15.16 |
| mo029 | h | Compagnon professionnel III/CP2 poseur de membranes d'étanchéité. (main-d'œuvre) | 0.043 | 25.59 | 1.10 |
| mo067 | h | Ouvrier professionnel II/OP poseur de membranes d'étanchéité. (main-d'œuvre) | 0.043 | 23.25 | 1.00 |
| % | % | Coûts directs complémentaires | 2 % | 17.26 | 0.35 |
|  |  | Coûts directs |  |  | 17.61 |
