# Carrelage en plaques de grès porcelainé de grand format STON-KER de "BUTECH"

- Propriété du fichier: CYPE INGENIEROS, S.A.
- Format: FIEBDC-3/2002
- Devise: EUR
- Coûts indirects: 3.00 %
- Frais généraux: 13.00 %
- Bénéfice: 6.00 %
- TVA: 20.00 %

**FMC140** m² Carrelage en plaques de grès porcelainé de grand format STON-KER de "BUTECH", "PORCELANOSA GRUPO", série Durango, finition Arena, de 37,3x37,3x1 cm, placées sur une surface support en plâtre ou en plaques de plâtre sur parement intérieur, pose avec du mortier-colle amélioré, C2 TE, avec résistance au glissement et temps ouvert allongé, Fr-one Gris "BUTECH", avec joints minces (séparation des carreaux comprise entre 1,5 et 3 mm); avec cornières de profilé en PVC, Schlüter-JOLLY-P BW 45 "SCHLÜTER-SYSTEMS", de 4,5 mm de hauteur, couleur blanche RAL 9010 finition brillante; jointoiement avec du mortier de joints cémenteux Colorstuk 0-4 "BUTECH", type CG 2, couleur Manhattan, pour joints de jusqu'à 4 mm.
Carrelage en plaques de grès porcelainé de grand format STON-KER de "BUTECH", "PORCELANOSA GRUPO", série Durango, finition Arena, de 37,3x37,3x1 cm, placées sur une surface support en plâtre ou en plaques de plâtre sur parement intérieur, pose avec du mortier-colle amélioré, C2 TE, avec résistance au glissement et temps ouvert allongé, Fr-one Gris "BUTECH", étendu avec une truelle sur la surface support, et jointoiement avec du mortier de joints cémenteux Colorstuk 0-4 "BUTECH", type CG 2, couleur Manhattan, pour joints de jusqu'à 4 mm. Comprend la préparation de la surface support en plâtre ou en plaques de plâtre, l'implantation, les découpes et les joints; avec cornières de profilé en PVC, Schlüter-JOLLY-P BW 45 "SCHLÜTER-SYSTEMS", de 4,5 mm de hauteur, couleur blanche RAL 9010 finition brillante; la finition et le nettoyage final.
Inclut: Préparation de la surface support. Application de la couche d'apprêt. Implantation des niveaux et disposition des carreaux. Mise en place de guides ou de règles. Préparation et application de l'adhésif. Réalisation de joints de mouvement. Mise en place des carreaux. Réalisation des coins. Jointoiement de carreaux. Finition et nettoyage final.
Critère pour le métré: Surface mesurée selon documentation graphique du Projet, en déduisant les ouvertures de surface supérieure à 3 m². Le métré par casses et découpes n'a pas été augmenté, puisque 5% de pièces de plus ont été considérées dans la décomposition.
Critère pour le mémoire: On mesurera la surface réellement exécutée selon les spécifications du Projet, en déduisant les ouvertures de surface supérieure à 3 m².

| Code | U | Désignation | Quantité | Prix | Montant |
|---|---|---|---|---|---|
| mt09mcb010e | kg | Mortier-colle amélioré, C2 TE, avec résistance au glissement et temps ouvert allongé, selon NF EN 12004, Fr-one Gris "BUTECH", pour façades céramiques, à base de ciments à haute résistance, granulats sélectionnés et contenu élevé en résines synthétiques. (matériau) | 6.000 | 0.92 | 5.52 |
| mt19als011ba | m | Profilé en PVC, Schlüter-JOLLY-P BW 45 "SCHLÜTER-SYSTEMS", de 4,5 mm de hauteur, couleur blanche RAL 9010 finition brillante, avec perforations trapézoïdales pour sa fixation, fourni en barres de 2,5 m de longueur, pour finition des revêtements et protection des bords. (matériau) | 0.500 | 2.32 | 1.16 |
| mt09mcb035a | kg | Impression régulatrice d'absorption Uniprim "BUTECH", pour intérieur et extérieur, à base de résines synthétiques en dispersion aqueuse, sur supports en plâtre, anhydride ou plâtre. (matériau) | 0.200 | 4.12 | 0.82 |
| mt12pcb020hnS1 | m² | Plaque de grès porcelainé de grand format STON-KER de "BUTECH", "PORCELANOSA GRUPO", série Durango, finition Arena, de 37,3x37,3x1 cm. (matériau) | 1.050 | 37.50 | 39.38 |
| mt09mcb020a | kg | Mortier de joints cémenteux Colorstuk 0-4 "BUTECH", type CG2, selon NF EN 13888, couleur Manhattan, pour joints de jusqu'à 4 mm, à base de ciments à haute résistance, granulats sélectionnés, pigments et additifs spécifiques, pour tout type de pièces céramiques et pierres naturelles. (matériau) | 0.500 | 1.65 | 0.83 |
| mo024 | h | Compagnon professionnel III/CP2 carreleur en revêtements muraux. (main-d'œuvre) | 0.444 | 25.52 | 11.33 |
| mo062 | h | Ouvrier professionnel II/OP carreleur en revêtements muraux. (main-d'œuvre) | 0.222 | 22.65 | 5.03 |
| % | % | Frais de chantier des unités d'ouvrage | 2 % | 64.07 | 1.28 |
|  |  | Coûts directs |  |  | 65.35 |
