# Drainage des sols avec des nappes drainantes

- Propriété du fichier: CYPE INGENIEROS, S.A.
- Format: FIEBDC-3/2002
- Devise: EUR
- Coûts indirects: 3.00 %
- Frais généraux: 13.00 %
- Bénéfice: 6.00 %
- TVA: 20.00 %

## E Enveloppe et finition extérieure

### EJ Étanchéité: drainages

#### EJS Sols

**EJS010** m² Drainage des sols avec des nappes drainantes.
Drainage des sols avec nappe drainante en polyéthylène, Schlüter-TROBA-MA "SCHLÜTER-SYSTEMS", de 7 mm d'épaisseur, placée directement sur l'imperméabilisation.
Inclut: Découpe et préparation des nappes drainantes. Mise en place des nappes drainantes.
Critère pour le métré: Surface mesurée selon documentation graphique du Projet.
Critère pour le mémoire: On mesurera la surface réellement exécutée selon les spécifications du Projet.

| Code | U | Désignation | Quantité | Prix | Montant |
|---|---|---|---|---|---|
| mt15res330n | m² | Nappe drainante en polyéthylène, Schlüter-TROBA-MA "SCHLÜTER-SYSTEMS", de 7 mm d'épaisseur, fournie en plaques de 1x1 m. (matériau) | 1.050 | 18.49 | 19.41 |
| mo029 | h | Compagnon professionnel III/CP2 poseur de membranes d'étanchéité. (main-d'œuvre) | 0.020 | 29.25 | 0.59 |
| mo067 | h | Ouvrier professionnel II/OP poseur de membranes d'étanchéité. (main-d'œuvre) | 0.020 | 26.02 | 0.52 |
| % | % | Frais de chantier des unités d'ouvrage | 2 % | 20.52 | 0.41 |
|  |  | Coûts directs |  |  | 20.93 |
