# Toiture terrasse chaude, inaccessible, végétalisée intensive, type inversée. Imperméabilisation avec des membranes de polyoléfines, de type monocouche

- Propriété du fichier: CYPE INGENIEROS, S.A.
- Format: FIEBDC-3/2002
- Devise: EUR
- Coûts indirects: 3.00 %
- Frais généraux: 13.00 %
- Bénéfice: 6.00 %
- TVA: 20.00 %

## E Enveloppe et finition extérieure

### ET Couvertures de toitures terrasses

#### ETH Toitures chaudes non accessibles

**ETH240** m² Toiture terrasse chaude, inaccessible, végétalisée intensive, type inversée. Imperméabilisation avec des membranes de polyoléfines, de type monocouche.
Toiture terrasse chaude, inaccessible, végétalisée intensive, type inversée, pente de 1% à 5%. FORME DE PENTES: via l'enceinte au niveau des noues, des arêtiers et des joints, avec des murets de brique creuse courante en terre cuite et couche d'argile expansée, déversée à sec et consolidée à sa surface avec du lait de ciment, en fournissant une résistance à la compression de 1 MPa et avec une conductivité thermique de 0,087 W/(mK), avec épaisseur moyenne de 10 cm; avec couche de régularisation de mortier de ciment, industriel, M-5 de 4 cm d'épaisseur, finition talochée; IMPERMÉABILISATION: type monocouche, adhérée, constituée d'une membrane d'étanchéité souple en polyéthylène, avec les deux faces revêtues de géotextile non tissé, Schlüter-KERDI 200 "SCHLÜTER-SYSTEMS", de 0,2 mm d'épaisseur, fixée au support sur toute sa surface via mortier-colle de prise normale, C1, couleur grise, et recouvrements fixés avec adhésif bicomposant Schlüter-KERDI-COLL-L; ISOLATION THERMIQUE: panneau rigide en polystyrène extrudé, à surface lisse et usinage latéral à feuillures mi-bois, de 50 mm d'épaisseur, résistance à la compression >= 300 kPa; COUCHE SÉPARATRICE SOUS PROTECTION: géotextile non tissé composé de fibres de polyester unies par aiguilletage, (150 g/m²); COUCHE DRAINANTE ET FILTRANTE: nappe drainante à excroissances en polyéthylène, Schlüter-TROBA-PLUS 8 "SCHLÜTER-SYSTEMS", avec des excroissances de 8 mm d'hauteur, revêtue de géotextile non tissé sur sa face supérieure; COUCHE DE PROTECTION: couche de terre végétale pour plantation de 25 cm d'épaisseur.
Critère d'évaluation économique: Le prix ne comprend ni l'exécution et le scellement des joints ni l'exécution des arrêts aux rencontres avec les parements et les écoulements.
Inclut: Implantation des points singuliers. Implantation des pentes et traçage des noues, des faîtages et des jonctions. Réalisation des pentes via l'enceinte au niveau des noues, des arêtiers et des joints, avec des murets de brique. Remplissage des joints avec du polystyrène expansé. Déversement à sec de l'argile expansée jusqu'à atteindre le niveau supérieur des murets, et consolidation avec un lait de ciment. Coulage, extension et réglage de la couche de mortier de régularisation. Nettoyage et préparation de la surface. Application du mortier-colle. Mise en place de l'imperméabilisation. Révision de la surface de base dans laquelle est réalisée la fixation de l'isolant conformément aux exigences de la technique à utiliser. Découpe, ajustement et mise en place de l'isolant. Mise en place de la couche séparatrice sous protection. Mise en place de la couche drainante et filtrante. Extension de la terre végétale.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 0.35 | 1.05 |
| mt01arl030a | m³ | Argile expansée, fournie en sacs, selon NF EN 13055-1. (matériau) | 0.100 | 144.49 | 14.45 |
| mt09lec020b | m³ | Lait de ciment CEM II/B-P 32,5 N 1/3. (matériau) | 0.010 | 112.60 | 1.13 |
| mt16pea020b | m² | Panneau rigide en polystyrène expansé, selon NF EN 13163, usinage latéral droit, de 20 mm d'épaisseur, résistance thermique 0,55 m²K/W, conductivité thermique 0,036 W/(mK), pour joint de dilatation. (matériau) | 0.010 | 1.34 | 0.01 |
| mt08aaa010a | m³ | Eau. (matériau) | 0.014 | 1.50 | 0.02 |
| mt09mif010ca | t | Mortier industriel pour maçonnerie, de ciment, couleur grise, catégorie M-5 (résistance à la compression 5 N/mm²), fourni en sacs, selon NF EN 998-2. (matériau) | 0.075 | 53.48 | 4.01 |
| mt09mcr021g | kg | Mortier-colle de prise normale, C1, selon NF EN 12004, couleur grise. (matériau) | 4.000 | 0.35 | 1.40 |
| mt15res010a | m² | Membrane d'étanchéité souple en polyéthylène, avec les deux faces revêtues de géotextile non tissé, Schlüter-KERDI 200 "SCHLÜTER-SYSTEMS", de 0,2 mm d'épaisseur. (matériau) | 1.100 | 19.66 | 21.63 |
| mt15res060d | kg | Adhésif bicomposant, Schlüter-KERDI-COLL-L "SCHLÜTER-SYSTEMS", à base d'une dispersion acrylique sans dissolvants et poudre de ciment, pour le scellement des joints. (matériau) | 0.105 | 11.92 | 1.25 |
| mt16pxa010abq | m² | Panneau rigide en polystyrène extrudé, selon NF EN 13164, à surface lisse et usinage latéral à feuillures mi-bois, de 50 mm d'épaisseur, résistance à la compression >= 300 kPa, résistance thermique 1,5 m²K/W, conductivité thermique 0,033 W/(mK), Euroclasse E de réaction au feu selon NF EN 13501-1, avec code de désignation XPS-EN 13164-T1-CS(10/Y)300-DS(70,90)-DLT(2)5-CC(2/1,5/50)125-WL(T)0,7-WD(V)3-FTCD1. (matériau) | 1.050 | 9.81 | 10.30 |
| mt14gsa020bc | m² | Géotextile non tissé composé de fibres de polyester unies par aiguilletage, avec une résistance à la traction longitudinale de 1,88 kN/m, une résistance à la traction transversale de 1,49 kN/m, une ouverture de cône à l'essai de perforation dynamique selon NF EN ISO 13433 inférieure à 40 mm, résistance CBR au poinçonnement 0,3 kN et une masse surfacique de 150 g/m², selon NF EN 13252. (matériau) | 1.050 | 0.68 | 0.71 |
| mt15res340a | m² | Nappe drainante à excroissances en polyéthylène, Schlüter-TROBA-PLUS 8 "SCHLÜTER-SYSTEMS", avec des excroissances de 8 mm de hauteur, revêtue de géotextile non tissé sur sa face supérieure, fournie en rouleaux de 12,5 m de longueur. (matériau) | 1.050 | 20.22 | 21.23 |
| mt01arj020 | m³ | Terre végétale pour plantation, fournie en vrac. (matériau) | 0.250 | 19.50 | 4.88 |
| mo020 | h | Compagnon professionnel III/CP2 construction. (main-d'œuvre) | 0.090 | 29.25 | 2.63 |
| mo113 | h | Ouvrier d'exécution I/OE1 construction. (main-d'œuvre) | 0.290 | 24.51 | 7.11 |
| mo029 | h | Compagnon professionnel III/CP2 poseur de membranes d'étanchéité. (main-d'œuvre) | 0.170 | 29.25 | 4.97 |
| mo067 | h | Ouvrier professionnel II/OP poseur de membranes d'étanchéité. (main-d'œuvre) | 0.170 | 26.02 | 4.42 |
| mo054 | h | Compagnon professionnel III/CP2 poseur d'isolants rigides ou flexibles. (main-d'œuvre) | 0.050 | 30.20 | 1.51 |
| mo101 | h | Ouvrier professionnel II/OP poseur d'isolants rigides ou flexibles. (main-d'œuvre) | 0.050 | 26.02 | 1.30 |
| mo040 | h | Compagnon professionnel III/CP2 jardinier. (main-d'œuvre) | 0.120 | 29.25 | 3.51 |
| mo115 | h | Ouvrier jardinier. (main-d'œuvre) | 0.120 | 24.51 | 2.94 |
| % | % | Frais de chantier des unités d'ouvrage | 2 % | 110.46 | 2.21 |
|  |  | Coûts directs |  |  | 112.67 |
