# Isolation thermique des chapes flottantes, avec des dalles à plots en polystyrène

- Propriété du fichier: CYPE INGENIEROS, S.A.
- Format: FIEBDC-3/2002
- Devise: EUR
- Coûts indirects: 3.00 %
- Frais généraux: 13.00 %
- Bénéfice: 6.00 %
- TVA: 20.00 %

## F Aménagements et finitions

### FI Isolations intérieures

#### FIH Chapes flottantes

**FIH040** m² Isolation thermique des chapes flottantes, avec des dalles à plots en polystyrène.
Isolation thermique des chapes flottantes, système Schlüter-BEKOTEC "SCHLÜTER-SYSTEMS", constituée de bande périphérique en mousse de polyéthylène réticulée à cellules fermées, de 8x100 mm, avec un film de polyéthylène en pied, avec adhésif pour fixation au parement vertical, modèle Schlüter-BEKOTEC-BRSK 810, dalle à plots, en polystyrène expansé (EPS), 75,5x106 cm, modèle Schlüter-BEKOTEC-EN 2520 P.
Inclut: Nettoyage et préparation de la surface support. Implantation et découpe de l'isolant. Fixation du socle périmétrique. Mise en place de l'isolant et de ses composants.
Critère pour le métré: Surface mesurée selon documentation graphique du Projet.
Critère pour le mémoire: On mesurera la surface réellement exécutée selon les spécifications du Projet.

| Code | U | Désignation | Quantité | Prix | Montant |
|---|---|---|---|---|---|
| mt17sch010d | m² | Dalle à plots, en polystyrène expansé (EPS), 75,5x106 cm, modèle Schlüter-BEKOTEC-EN 2520 P "SCHLÜTER-SYSTEMS", pour tube de 16 mm de diamètre, pas de pose multiple de 7,5 cm, liaison entre plaques par rainures et languettes, adaptée pour les chapes en mortier de ciment conventionnel. (matériau) | 1.000 | 19.60 | 19.60 |
| mt38sch030b | m | Bande périphérique en mousse de polyéthylène réticulée à cellules fermées, de 8x100 mm, avec un film de polyéthylène en pied, avec adhésif pour fixation au parement vertical, modèle Schlüter-BEKOTEC-BRSK 810 "SCHLÜTER-SYSTEMS". (matériau) | 0.600 | 1.44 | 0.86 |
| mo054 | h | Compagnon professionnel III/CP2 poseur d'isolants rigides ou flexibles. (main-d'œuvre) | 0.052 | 30.20 | 1.57 |
| mo101 | h | Ouvrier professionnel II/OP poseur d'isolants rigides ou flexibles. (main-d'œuvre) | 0.052 | 26.02 | 1.35 |
| % | % | Frais de chantier des unités d'ouvrage | 2 % | 23.38 | 0.47 |
|  |  | Coûts directs |  |  | 23.85 |
