# Régulation d'un circuit de chauffage par plancher chauffant

- Propriété du fichier: CYPE INGENIEROS, S.A.
- Format: FIEBDC-3/2002
- Devise: EUR
- Coûts indirects: 3.00 %
- Frais généraux: 13.00 %
- Bénéfice: 6.00 %
- TVA: 20.00 %

## T Équipements techniques

### TC ECS et chauffage

#### TCM Émetteurs à eau

**TCM190** U Régulation d'un circuit de chauffage par plancher chauffant.
Vanne de régulation de la température ambiante avec limiteur de la température de retour réglable entre 20°C et 40°C pour un circuit de chauffage, modèle Schlüter-BEKOTEC-THERM-BTRTBR V2W "SCHLÜTER-SYSTEMS", avec roue de thermostat pour régulation de la température entre 7°C et 28°C, purgeur d'air, connexions eurocône de 3/4", installée dans une boîte de 145x190x57 mm, encastrable dans la paroi, avec couvercle laqué en blanc de 155x210 mm, et 2 pinces à cintrer en plastique, avec kit de 2 raccords en cuivre nickelé avec sortie filetée eurocône femelle, 14 mm x 3/4", modèle Schlüter-BEKOTEC-THERM-BTZ2 KV 14, pour la connexion du circuit de plancher rayonnant à la vanne et kit de 2 coudes de 90° en cuivre nickelé avec sortie filetée eurocône mâle, 14 mm x 3/4", modèle Schlüter-BEKOTEC-THERM-BTZ2 AW 14 pour la connexion du tube au circuit de haute température. Totalement monté, connecté et testé.
Inclut: Implantation de l'unité. Mise en place et fixation de l'unité. Connexion de l'unité à la tuyauterie.
Critère pour le métré: Nombre d'unités prévues, selon documentation graphique du Projet.
Critère pour le mémoire: On mesurera le nombre d'unités réellement exécutées selon les spécifications du Projet.

| Code | U | Désignation | Quantité | Prix | Montant |
|---|---|---|---|---|---|
| mt38sch150f | U | Vanne de régulation de la température ambiante avec limiteur de la température de retour réglable entre 20°C et 40°C pour un circuit de chauffage, modèle Schlüter-BEKOTEC-THERM-BTRTBR V2W "SCHLÜTER-SYSTEMS", avec roue de thermostat pour régulation de la température entre 7°C et 28°C, purgeur d'air, connexions eurocône de 3/4", installée dans une boîte de 145x190x57 mm, encastrable dans la paroi, avec couvercle laqué en blanc de 155x210 mm, et 2 pinces à cintrer en plastique. (matériau) | 1.000 | 306.72 | 306.72 |
| mt38sch065fg | U | Kit de 2 raccords en cuivre nickelé avec sortie filetée eurocône femelle, 14 mm x 3/4", modèle Schlüter-BEKOTEC-THERM-BTZ2 KV 14 "SCHLÜTER-SYSTEMS". (matériau) | 1.000 | 10.81 | 10.81 |
| mt38sch067k | U | Kit de 2 coudes de 90° en cuivre nickelé avec sortie filetée eurocône mâle, 14 mm x 3/4", modèle Schlüter-BEKOTEC-THERM-BTZ2 AW 14 "SCHLÜTER-SYSTEMS". (matériau) | 1.000 | 31.43 | 31.43 |
| mo004 | h | Compagnon professionnel III/CP2 chauffagiste. (main-d'œuvre) | 0.200 | 30.20 | 6.04 |
| mo103 | h | Ouvrier professionnel II/OP chauffagiste. (main-d'œuvre) | 0.200 | 25.99 | 5.20 |
| % | % | Frais de chantier des unités d'ouvrage | 2 % | 360.20 | 7.20 |
|  |  | Coûts directs |  |  | 367.40 |
