# Système DITRA-SOUND "SCHLÜTER-SYSTEMS" d'isolation acoustique au bruit de choc sous revêtement de sol en céramique ou en pierre naturelle, avec des complexes multicouches

- Propriété du fichier: CYPE Ingenieros S.A.
- Format: FIEBDC-3/2016
- Logiciel: Générateur de prix de la construction. CYPE Ingenieros, S.A.
- Date: 04/07/2024
- Devise: EUR
- Coûts indirects: 3 %
- Frais généraux: 13 %
- Bénéfice: 6 %
- TVA: 20 %

## F Aménagements et finitions

### FI Isolations intérieures

#### FIS Sols céramiques ou en pierre

**FIS010** m² Système DITRA-SOUND "SCHLÜTER-SYSTEMS" d'isolation acoustique au bruit de choc sous revêtement de sol en céramique ou en pierre naturelle, avec des complexes multicouches.
Système DITRA-SOUND "SCHLÜTER-SYSTEMS" d'isolation acoustique au bruit de choc, constituée de film de polyéthylène, avec les deux faces revêtues de géotextile non tissé, Schlüter-DITRA-SOUND 355 "SCHLÜTER-SYSTEMS", de 3,5 mm d'épaisseur, fixé au support avec du mortier-colle de prise normale, C1, couleur grise étendu avec une truelle dentée; préparé pour recevoir directement le revêtement de sol en céramique ou en pierre naturelle. Comprend le ruban autoadhésif Schlüter-DITRA-SOUND RSK 630, pour la désolidarisation périmétrique aux rencontres avec des éléments verticaux et le ruban adhésif Schlüter-DITRA-SOUND KB 38, pour le scellement des joints.
Inclut: Nettoyage et préparation de la surface support. Découpe de l'isolant. Mise en place de la bande périphérique. Extension du mortier-colle sur la surface support. Mise en place de l'isolant. Scellement des joints.
Critère pour le métré: Surface mesurée selon documentation graphique du Projet.
Critère pour le mémoire: On mesurera la surface réellement exécutée selon les spécifications du Projet.

| Code | U | Désignation | Quantité | Prix | Montant |
|---|---|---|---|---|---|
| mt09mcr021g | kg | Mortier-colle de prise normale, C1, selon NF EN 12004, couleur grise. (matériau) | 2 | 0.35 | 0.700 |
| mt16pss010a | m² | Film de polyéthylène, avec les deux faces revêtues de géotextile non tissé, Schlüter-DITRA-SOUND 355 "SCHLÜTER-SYSTEMS", de 3,5 mm d'épaisseur; fournissant une réduction du niveau global de pression au bruit de choc de 13 dB, selon NF EN ISO 717-2. (matériau) | 1.05 | 31.28 | 32.844 |
| mt16pss030a | m | Ruban autoadhésif, Schlüter-DITRA-SOUND RSK 630 "SCHLÜTER-SYSTEMS", de 30 mm de largeur et 6 mm d'épaisseur, fournie en rouleaux de 10 m de longueur. (matériau) | 0.1 | 1.53 | 0.153 |
| mt16pss020a | m | Ruban adhésif, Schlüter-DITRA-SOUND KB 38 "SCHLÜTER-SYSTEMS", de 38 mm de largeur, fournie en rouleaux de 50 m de longueur. (matériau) | 0.1 | 0.32 | 0.032 |
| mo054 | h | Compagnon professionnel III/CP2 poseur d'isolants rigides ou flexibles. (main-d'œuvre) | 0.1 | 30.2 | 3.020 |
| mo101 | h | Ouvrier professionnel II/OP poseur d'isolants rigides ou flexibles. (main-d'œuvre) | 0.1 | 26.02 | 2.602 |
| % | % | Frais de chantier des unités d'ouvrage | 2 % | 39.351 | 0.787 |
|  |  | Coûts directs |  |  | 40.138 |

Déchets:
- pose: mt09mcr021g Mortier-colle de prise normale, C1, selon NF EN 12004, couleur grise; facteur de déchet 0.07
- pose: mt16pss010a; facteur de déchet 0.03
- pose: mt16pss030a; facteur de déchet 0.07

## Ressources

**mt09mcr021g** kg Mortier-colle de prise normale, C1, selon NF EN 12004, couleur grise
Données techniques: Coût énergétique 3.871 MJ; Émission de CO2 0.344 kg; Code CED 17 09 04; Masse de l'élément 1 kg; Volume 0.000667 m3
Déchets:
- emballage: re170203 Plastique. (composant de déchet); quantité 0.003 kg; Code CED 17 02 03; Masse de l'élément 1 kg; Volume 0.001667 m3

**mt16pss010a** m² Film de polyéthylène
Données techniques: Coût énergétique 757.014 MJ; Émission de CO2 26.894 kg; Code CED 17 06 04; Masse de l'élément 5.5 kg; Volume 0.009167 m3
Déchets:
- emballage: re170203 Plastique; quantité 0.034 kg

**mt16pss030a** m Ruban autoadhésif
Données techniques: Coût énergétique 0.339 MJ; Émission de CO2 0.017 kg; Code CED 17 06 04; Masse de l'élément 0.0025 kg; Volume 0.000004 m3
Déchets:
- emballage: re170203 Plastique; quantité 0.001 kg
