# Joint de dilatation en toiture terrasse chaude, accessible. Imperméabilisation avec des membranes de polyoléfines

- Propriété du fichier: CYPE INGENIEROS, S.A.
- Format: FIEBDC-3/2002
- Devise: EUR
- Coûts indirects: 3.00 %
- Frais généraux: 13.00 %
- Bénéfice: 6.00 %
- TVA: 20.00 %

## E Enveloppe et finition extérieure

### ET Couvertures de toitures terrasses

#### ETI Points singuliers

**ETI020** m Joint de dilatation en toiture terrasse chaude, accessible. Imperméabilisation avec des membranes de polyoléfines.
Joint de dilatation en toiture terrasse chaude, accessible, avec revêtement de sol flottant sur supports, type inversée. Imperméabilisation: bande de renfort Schlüter-KERDI-FLEX 125 "SCHLÜTER-SYSTEMS", de 125 mm de largeur et 0,3 mm d'épaisseur, fixée au support avec adhésif bicomposant Schlüter-KERDI-COLL-L "SCHLÜTER-SYSTEMS", en formant un pli sans adhérer dans la zone du joint; fond de joints pour scellement dans des cordons en polyéthylène expansé, de 30 mm de diamètre; et bande de finalisation Schlüter-KERDI-FLEX 125 "SCHLÜTER-SYSTEMS", de 125 mm de largeur et 0,3 mm d'épaisseur fixée à l'imperméabilisation de la toiture, avec adhésif bicomposant Schlüter-KERDI-COLL-L "SCHLÜTER-SYSTEMS", en formant un pli sans adhérer dans la zone du joint, sur le cordon de remplissage.
Inclut: Nettoyage et préparation de la surface. Mise en place de la bande de renfort avec un mortier-colle. Mise en place du cordon de remplissage à l'intérieur du joint. Mise en place de la bande de finalisation avec un mortier-colle.
Critère pour le métré: Longueur mesurée en projection horizontale, selon documentation graphique du Projet.
Critère pour le mémoire: On mesurera, en projection horizontale, la longueur réellement exécutée selon les spécifications du Projet.

| Code | U | Désignation | Quantité | Prix | Montant |
|---|---|---|---|---|---|
| mt15res060d | kg | Adhésif bicomposant, Schlüter-KERDI-COLL-L "SCHLÜTER-SYSTEMS", à base d'une dispersion acrylique sans dissolvants et poudre de ciment, pour le scellement des joints. (matériau) | 0.500 | 11.92 | 5.96 |
| mt15res030i | m | Bande de renfort flexible, Schlüter-KERDI-FLEX 125 "SCHLÜTER-SYSTEMS", de 125 mm de largeur et 0,3 mm d'épaisseur, pour le scellement des joints de mouvement, fournie en rouleaux de 30 m de longueur. (matériau) | 2.100 | 6.84 | 14.36 |
| mt15sja030df | m | Fond de joints pour scellement dans des cordons en polyéthylène expansé, de 30 mm de diamètre, pour limiter la profondeur du joint de dilatation. (matériau) | 1.050 | 0.54 | 0.57 |
| mo029 | h | Compagnon professionnel III/CP2 poseur de membranes d'étanchéité. (main-d'œuvre) | 0.115 | 29.25 | 3.36 |
| mo067 | h | Ouvrier professionnel II/OP poseur de membranes d'étanchéité. (main-d'œuvre) | 0.115 | 26.02 | 2.99 |
| % | % | Frais de chantier des unités d'ouvrage | 2 % | 27.24 | 0.54 |
|  |  | Coûts directs |  |  | 27.78 |
