# Joint de dilatation en toiture terrasse chaude, inaccessible. Imperméabilisation avec des membranes de polyoléfines

- Propriété du fichier: CYPE INGENIEROS, S.A.
- Format: FIEBDC-3/2002
- Devise: EUR
- Coûts indirects: 3.00 %
- Frais généraux: 13.00 %
- Bénéfice: 6.00 %
- TVA: 20.00 %

## E Enveloppe et finition extérieure

### ET Couvertures de toitures terrasses

#### ETI Points singuliers

**ETI240** m Joint de dilatation en toiture terrasse chaude, inaccessible. Imperméabilisation avec des membranes de polyoléfines.
Joint de dilatation en toiture terrasse chaude, inaccessible, avec du gravier, type inversée. Imperméabilisation: bande de renfort Schlüter-KERDI-FLEX 250 "SCHLÜTER-SYSTEMS", de 250 mm de largeur et 0,3 mm d'épaisseur, fixée au support avec adhésif bicomposant Schlüter-KERDI-COLL-L "SCHLÜTER-SYSTEMS", en formant un pli sans adhérer dans la zone du joint; fond de joints pour scellement dans des cordons en polyéthylène expansé, de 20 mm de diamètre; et bande de finalisation Schlüter-KERDI-FLEX 125 "SCHLÜTER-SYSTEMS", de 125 mm de largeur et 0,3 mm d'épaisseur fixée à l'imperméabilisation de la toiture, avec adhésif bicomposant Schlüter-KERDI-COLL-L "SCHLÜTER-SYSTEMS", en formant un pli sans adhérer dans la zone du joint, sur le cordon de remplissage.
Inclut: Nettoyage et préparation de la surface. Mise en place de la bande de renfort avec un mortier-colle. Mise en place du cordon de remplissage à l'intérieur du joint. Mise en place de la bande de finalisation avec un mortier-colle.
Critère pour le métré: Longueur mesurée en projection horizontale, selon documentation graphique du Projet.
Critère pour le mémoire: On mesurera, en projection horizontale, la longueur réellement exécutée selon les spécifications du Projet.

| Code | U | Désignation | Quantité | Prix | Montant |
|---|---|---|---|---|---|
| mt15res060d | kg | Adhésif bicomposant, Schlüter-KERDI-COLL-L "SCHLÜTER-SYSTEMS", à base d'une dispersion acrylique sans dissolvants et poudre de ciment, pour le scellement des joints. (matériau) | 0.700 | 11.92 | 8.34 |
| mt15res030l | m | Bande de renfort flexible, Schlüter-KERDI-FLEX 250 "SCHLÜTER-SYSTEMS", de 250 mm de largeur et 0,3 mm d'épaisseur, pour le scellement des joints de mouvement, fournie en rouleaux de 30 m de longueur. (matériau) | 1.050 | 12.45 | 13.07 |
| mt15sja030bb | m | Fond de joints pour scellement dans des cordons en polyéthylène expansé, de 20 mm de diamètre, pour limiter la profondeur du joint de dilatation. (matériau) | 1.050 | 0.24 | 0.25 |
| mt15res030i | m | Bande de renfort flexible, Schlüter-KERDI-FLEX 125 "SCHLÜTER-SYSTEMS", de 125 mm de largeur et 0,3 mm d'épaisseur, pour le scellement des joints de mouvement, fournie en rouleaux de 30 m de longueur. (matériau) | 1.050 | 6.84 | 7.18 |
| mo029 | h | Compagnon professionnel III/CP2 poseur de membranes d'étanchéité. (main-d'œuvre) | 0.109 | 29.25 | 3.19 |
| mo067 | h | Ouvrier professionnel II/OP poseur de membranes d'étanchéité. (main-d'œuvre) | 0.109 | 26.02 | 2.84 |
| % | % | Frais de chantier des unités d'ouvrage | 2 % | 34.87 | 0.70 |
|  |  | Coûts directs |  |  | 35.57 |
