# Porte-serviettes pour salle de bain. Fixation au profilé décoratif

- Propriété du fichier: CYPE INGENIEROS, S.A.
- Format: FIEBDC-3/2002
- Devise: EUR
- Coûts indirects: 3.00 %
- Frais généraux: 13.00 %
- Bénéfice: 6.00 %
- TVA: 20.00 %

## T Équipements techniques

### TB Équipements sanitaires

#### TBA Accessoires

**TBA080** U Porte-serviettes pour salle de bain. Fixation au profilé décoratif.
Anneau porte-serviettes, sur support en verre couleur blanche crème, gamme Keuco Plan, modèle Schlüter-ARCLINE-BAK PLAN HR C "SCHLÜTER-SYSTEMS". Fixation au profilé décoratif.
Critère d'évaluation économique: Le prix ne comprend pas le profilé décoratif.
Inclut: Implantation. Mise en place.
Critère pour le métré: Nombre d'unités prévues, selon documentation graphique du Projet.
Critère pour le mémoire: On mesurera le nombre d'unités réellement mises en place selon les spécifications du Projet.

| Code | U | Désignation | Quantité | Prix | Montant |
|---|---|---|---|---|---|
| mt31sch020v | U | Anneau porte-serviettes, sur support en verre couleur blanche crème, gamme Keuco Plan, modèle Schlüter-ARCLINE-BAK PLAN HR C "SCHLÜTER-SYSTEMS", à suspendre du profilé décoratif, gamme Schlüter-ARCLINE. (matériau) | 1.000 | 406.87 | 406.87 |
| mo107 | h | Ouvrier professionnel II/OP plombier. (main-d'œuvre) | 0.113 | 25.99 | 2.94 |
| % | % | Frais de chantier des unités d'ouvrage | 2 % | 409.81 | 8.20 |
|  |  | Coûts directs |  |  | 418.01 |
