# Imperméabilisation d'une douche sans bac avec bouche d'écoulement, système Schlüter-KERDI-DRAIN "SCHLÜTER-SYSTEMS"

- Propriété du fichier: CYPE Ingenieros S.A.
- Format: FIEBDC-3/2016
- Logiciel: Générateur de prix de la construction. CYPE Ingenieros, S.A.
- Date: 25/09/2024
- Devise: EUR
- Coûts indirects: 3 %
- Frais généraux: 13 %
- Bénéfice: 6 %
- TVA: 20 %

## F Aménagements et finitions

### FH Étanchéité

#### FHD Douches

**FHD050** U Imperméabilisation d'une douche sans bac avec bouche d'écoulement, système Schlüter-KERDI-DRAIN "SCHLÜTER-SYSTEMS".
Imperméabilisation des parements verticaux et horizontaux d'une douche classique avec bouche d'écoulement, système Schlüter-KERDI-DRAIN "SCHLÜTER-SYSTEMS", composée de, kit Schlüter-KERDI-DRAIN BH 50 B "SCHLÜTER-SYSTEMS", constitué de bouche d'écoulement à sortie horizontale avec connexion articulée de 50 mm de diamètre et entrée avec connexion rigide de 40 mm de diamètre, et membrane d'étanchéité souple en polyéthylène, avec les deux faces revêtues de géotextile non tissé, kit Schlüter-KERDI-DRAIN R10 ED1 S "SCHLÜTER-SYSTEMS", constitué de grille carrée en acier inoxydable AISI 304, avec vis visibles, Diseño 1, de 100x100 mm, cadre en acier inoxydable AISI 304, et anneau pour la régulation de la hauteur et membrane d'étanchéité souple en polyéthylène, avec les deux faces revêtues de géotextile non tissé, Schlüter-KERDI 200 "SCHLÜTER-SYSTEMS", de 0,2 mm d'épaisseur, fixée au support avec un mortier-colle de prise normale C1. Comprend adhésif bicomposant Schlüter-KERDI-COLL-L, bande de renfort Schlüter-KERDI-KEBA 100/125 et compléments de renfort dans le traitement des points singuliers via l'utilisation de pièces spéciales "SCHLÜTER-SYSTEMS" pour la résolution de 2 rencontres avec les tuyaux passants Schlüter-KERDI-KM.
Critère d'évaluation économique: Le prix ne comprend ni la forme de pentes ni le revêtement.
Inclut: Découpe et préparation des membranes d'étanchéité en polyéthylène. Extension du mortier-colle. Mise en place de l'imperméabilisation. Mise en place et fixation de la bouche d'écoulement. Réalisation des renforts aux points singuliers. Résolution des assemblages. Scellement des joints élastiques. Mise en place de la grille.
Critère pour le métré: Nombre d'unités prévues, selon documentation graphique du Projet.
Critère pour le mémoire: On mesurera le nombre d'unités réellement exécutées selon les spécifications du Projet.

| Code | U | Désignation | Quantité | Prix | Montant |
|---|---|---|---|---|---|
| mt15res200bj | U | Kit Schlüter-KERDI-DRAIN BH 50 B "SCHLÜTER-SYSTEMS", constitué de bouche d'écoulement à sortie horizontale avec connexion articulée de 50 mm de diamètre et entrée avec connexion rigide de 40 mm de diamètre, et membrane d'étanchéité souple en polyéthylène, avec les deux faces revêtues de géotextile non tissé. (matériau) | 1 | 115.76 | 115.760 |
| mt09mcr021g | kg | Mortier-colle de prise normale, C1, selon NF EN 12004, couleur grise. (matériau) | 16 | 0.35 | 5.600 |
| mt15res010a | m² | Membrane d'étanchéité souple en polyéthylène, avec les deux faces revêtues de géotextile non tissé, Schlüter-KERDI 200 "SCHLÜTER-SYSTEMS", de 0,2 mm d'épaisseur. (matériau) | 8 | 19.66 | 157.280 |
| mt15res060d | kg | Adhésif bicomposant, Schlüter-KERDI-COLL-L "SCHLÜTER-SYSTEMS", à base d'une dispersion acrylique sans dissolvants et poudre de ciment, pour le scellement des joints. (matériau) | 0.7 | 11.92 | 8.344 |
| mt15res020ob | m | Bande de scellement, Schlüter-KERDI-KEBA 100/125 "SCHLÜTER-SYSTEMS", de 125 mm de largeur et 0,1 mm d'épaisseur, pour membrane d'étanchéité souple en polyéthylène, avec les deux faces revêtues de géotextile non tissé, fournie en rouleaux de 30 m de longueur. (matériau) | 1.2 | 4.02 | 4.824 |
| mt15res050a | U | Pièce pour la résolution des rencontres avec des tuyaux passants de 25 mm de diamètre pour traitements imperméabilisants, Schlüter-KERDI-KM "SCHLÜTER-SYSTEMS". (matériau) | 2 | 1.97 | 3.940 |
| mt15res205aal | U | Kit Schlüter-KERDI-DRAIN R10 ED1 S "SCHLÜTER-SYSTEMS", constitué de grille carrée en acier inoxydable AISI 304, avec vis visibles, Diseño 1, de 100x100 mm, cadre en acier inoxydable AISI 304, et anneau pour la régulation de la hauteur. (matériau) | 1 | 65.15 | 65.150 |
| mo029 | h | Compagnon professionnel III/CP2 poseur de membranes d'étanchéité. (main-d'œuvre) | 1.436 | 29.25 | 42.003 |
| mo067 | h | Ouvrier professionnel II/OP poseur de membranes d'étanchéité. (main-d'œuvre) | 1.436 | 26.02 | 37.365 |
| % | % | Frais de chantier des unités d'ouvrage | 2 % | 440.266 | 8.805 |
|  |  | Coûts directs |  |  | 449.071 |

Déchets:
- pose: mt09mcr021g Mortier-colle de prise normale, C1, selon NF EN 12004, couleur grise; facteur de déchet 0.07
- pose: mt15res010a; facteur de déchet 0.03
- pose: mt15res020ob; facteur de déchet 0.0596667

## Ressources

**mt09mcr021g** kg Mortier-colle de prise normale, C1, selon NF EN 12004, couleur grise
Données techniques: Coût énergétique 3.871 MJ; Émission de CO2 0.344 kg; Code CED 17 09 04; Masse de l'élément 1 kg; Volume 0.000667 m3
Déchets:
- emballage: re170203 Plastique. (composant de déchet); quantité 0.003 kg; Code CED 17 02 03; Masse de l'élément 1 kg; Volume 0.001667 m3

**mt15res010a** m² Membrane d'étanchéité souple en polyéthylène
Données techniques: Coût énergétique 29.332 MJ; Émission de CO2 1.087 kg; Code CED 17 06 04; Masse de l'élément 0.19 kg; Volume 0.000317 m3
Déchets:
- emballage: re170203 Plastique; quantité 0.034 kg

**mt15res020ob** m Bande de scellement
Données techniques: Coût énergétique 1.765 MJ; Émission de CO2 0.064 kg; Code CED 17 06 04; Masse de l'élément 0.012 kg; Volume 0.00002 m3
Déchets:
- emballage: re170203 Plastique; quantité 0.001 kg
