# Collecteur pour chauffage et rafraîchissement par plancher rayonnant

- Propriété du fichier: CYPE Ingenieros S.A.
- Format: FIEBDC-3/2016
- Logiciel: Générateur de prix de la construction. CYPE Ingenieros, S.A.
- Date: 04/07/2024
- Devise: EUR
- Coûts indirects: 3 %
- Frais généraux: 13 %
- Bénéfice: 6 %
- TVA: 20 %

## T Équipements techniques

### TC ECS et chauffage

#### TCM Émetteurs à eau

**TCM060** U Collecteur pour chauffage et rafraîchissement par plancher rayonnant.
Distributeur de circuits en acier inoxydable de 25 mm de diamètre nominal, modèle Schlüter-BEKOTEC-THERM-BTHVT 4 DE "SCHLÜTER-SYSTEMS", pour 4 circuits, avec purgeurs manuels d'air et bouchons pour les deux collecteurs, débitmètres avec échelle de mesure transparente dans le collecteur de départ, avec réglage entre 0,5 et 3 litres/min, thermomètres en départ et en retour, détenteurs dans le collecteur de retour, raccords de branchement de 1", vannes de passage de 1/2", connexions vissées de 3/4" à chaque dérivation et supports pour fixation des collecteurs à l'armoire, avec, kit pour la connexion de 4 circuits, avec des tubes de 16 mm, aux collecteurs, modèle Schlüter-BEKOTEC-THERM-BTHV 4 AS, kit de 2 vannes à sphère en cuivre nickelé de 1" pour raccordement aux collecteurs, avec sortie filetée femelle, de 3/4", modèle Schlüter-BEKOTEC-THERM-KH 20, et armoire encastrable pour collecteur, en tôle d'acier, dimensions extérieures 490x705x110 mm, largeur inférieure 455 mm, profondeur réglable entre 110 et 150 mm, modèle Schlüter-BEKOTEC-THERM-BTVSE 4 BW. Totalement monté, connecté et testé.
Inclut: Implantation de l'emplacement du collecteur. Mise en place du coffret pour le collecteur. Mise en place du collecteur. Connexion des tuyauteries au collecteur. Connexion du collecteur au réseau de distribution intérieur ou à la chaudière.
Critère pour le métré: Nombre d'unités prévues, selon documentation graphique du Projet.
Critère pour le mémoire: On mesurera le nombre d'unités réellement exécutées selon les spécifications du Projet.

| Code | U | Désignation | Quantité | Prix | Montant |
|---|---|---|---|---|---|
| mt38sch100cc | U | Distributeur de circuits en acier inoxydable de 25 mm de diamètre nominal, modèle Schlüter-BEKOTEC-THERM-BTHVT 4 DE "SCHLÜTER-SYSTEMS", pour 4 circuits, avec purgeurs manuels d'air et bouchons pour les deux collecteurs, débitmètres avec échelle de mesure transparente dans le collecteur de départ, avec réglage entre 0,5 et 3 litres/min, thermomètres en départ et en retour, détenteurs dans le collecteur de retour, raccords de branchement de 1", vannes de passage de 1/2", connexions vissées de 3/4" à chaque dérivation et supports pour fixation des collecteurs à l'armoire. (matériau) | 1 | 341.85 | 341.850 |
| mt38sch105ec | U | Kit pour la connexion de 4 circuits, avec des tubes de 16 mm, aux collecteurs, modèle Schlüter-BEKOTEC-THERM-BTHV 4 AS "SCHLÜTER-SYSTEMS", constitué de 2 raccords de 16 mm x 1/2" par circuit, 2 pinces pour la fixation de tubes sur la dalle à plots suivant un angle de 45°, 2 pinces pour la fixation de tubes sur la dalle à plots dans des zones difficiles et 2 pinces à cintrer en plastique par circuit. (matériau) | 1 | 69.05 | 69.050 |
| mt38sch062k | U | Kit de 2 vannes à sphère en cuivre nickelé de 1" pour raccordement aux collecteurs, avec sortie filetée femelle, de 3/4", modèle Schlüter-BEKOTEC-THERM-KH 20 "SCHLÜTER-SYSTEMS". (matériau) | 1 | 33.21 | 33.210 |
| mt38sch200a | U | Armoire encastrable pour collecteur, en tôle d'acier, dimensions extérieures 490x705x110 mm, largeur inférieure 455 mm, profondeur réglable entre 110 et 150 mm, modèle Schlüter-BEKOTEC-THERM-BTVSE 4 BW "SCHLÜTER-SYSTEMS", avec pattes avec hauteur réglable de 0 à 90 mm, porte laquée en blanc, guides pour la mise en place des collecteurs et guide pour le montage du module de contrôle. (matériau) | 1 | 199.86 | 199.860 |
| mo004 | h | Compagnon professionnel III/CP2 chauffagiste. (main-d'œuvre) | 1.742 | 30.2 | 52.608 |
| mo103 | h | Ouvrier professionnel II/OP chauffagiste. (main-d'œuvre) | 1.742 | 25.99 | 45.275 |
| % | % | Frais de chantier des unités d'ouvrage | 2 % | 741.853 | 14.837 |
|  |  | Coûts directs |  |  | 756.690 |

## Ressources

**mt38sch100cc** U Distributeur de circuits en acier inoxydable de 25 mm de diamètre nominal
Données techniques: Coût énergétique 6.286 MJ; Émission de CO2 0.707 kg
Déchets:
- emballage: re150101 Emballages en papier et en carton. (composant de déchet); quantité 0.086 kg; Code CED 15 01 01; Masse de l'élément 1 kg; Volume 0.001333 m3
