# Forme de pentes dans une douche sans bac, avec un kit Schlüter-KERDI-SHOWER-T "SCHLÜTER-SYSTEMS"

- Propriété du fichier: CYPE Ingenieros S.A.
- Format: FIEBDC-3/2016
- Logiciel: Générateur de prix de la construction. CYPE Ingenieros, S.A.
- Date: 04/07/2024
- Devise: EUR
- Coûts indirects: 3 %
- Frais généraux: 13 %
- Bénéfice: 6 %
- TVA: 20 %

## T Équipements techniques

### TX Travaux généraux du maçon et du menuisier

#### TXP Pose

**TXP110** U Forme de pentes dans une douche sans bac, avec un kit Schlüter-KERDI-SHOWER-T "SCHLÜTER-SYSTEMS".
Forme de pentes dans une douche sans bac, avec kit Schlüter-KERDI-SHOWER-T 965/1525 "SCHLÜTER-SYSTEMS", de 965x1525 mm, constitué de panneau penté de deux pièces avec une pente supérieure à 2% et membrane d'étanchéité souple en polyéthylène avec géotextile non tissé. Comprend mortier-colle de prise normale C1, pour fixer le panneau au support et adhésif bicomposant, Schlüter-KERDI-COLL-L "SCHLÜTER-SYSTEMS" pour fixer la natte au panneau.
Inclut: Implantation et coupe des panneaux. Application du mortier-colle. Mise en place des panneaux. Application de l'adhésif. Mise en place du film de polyéthylène. Nettoyage final.
Critère pour le métré: Nombre d'unités prévues, selon documentation graphique du Projet.
Critère pour le mémoire: On mesurera le nombre d'unités réellement exécutées selon les spécifications du Projet.

| Code | U | Désignation | Quantité | Prix | Montant |
|---|---|---|---|---|---|
| mt15res212a | U | Kit Schlüter-KERDI-SHOWER-T 965/1525 "SCHLÜTER-SYSTEMS", de 965x1525 mm, constitué de panneau penté de deux pièces avec une pente supérieure à 2% et membrane d'étanchéité souple en polyéthylène avec géotextile non tissé, pour bouche d'écoulement. (matériau) | 1 | 212.82 | 212.820 |
| mt09mcr021g | kg | Mortier-colle de prise normale, C1, selon NF EN 12004, couleur grise. (matériau) | 10.25 | 0.35 | 3.588 |
| mt15res060d | kg | Adhésif bicomposant, Schlüter-KERDI-COLL-L "SCHLÜTER-SYSTEMS", à base d'une dispersion acrylique sans dissolvants et poudre de ciment, pour le scellement des joints. (matériau) | 0.5 | 11.92 | 5.960 |
| mo020 | h | Compagnon professionnel III/CP2 construction. (main-d'œuvre) | 0.302 | 29.25 | 8.834 |
| mo077 | h | Ouvrier professionnel II/OP construction. (main-d'œuvre) | 0.302 | 26.02 | 7.858 |
| % | % | Frais de chantier des unités d'ouvrage | 2 % | 239.060 | 4.781 |
|  |  | Coûts directs |  |  | 243.841 |

Déchets:
- pose: mt09mcr021g Mortier-colle de prise normale, C1, selon NF EN 12004, couleur grise; facteur de déchet 0.07

## Ressources

**mt09mcr021g** kg Mortier-colle de prise normale, C1, selon NF EN 12004, couleur grise
Données techniques: Coût énergétique 3.871 MJ; Émission de CO2 0.344 kg; Code CED 17 09 04; Masse de l'élément 1 kg; Volume 0.000667 m3
Déchets:
- emballage: re170203 Plastique. (composant de déchet); quantité 0.003 kg; Code CED 17 02 03; Masse de l'élément 1 kg; Volume 0.001667 m3
